# AUSSCHREIBEN.DE
Leistungsbeschreibung (GAEB 90, DA81)
Währung: _

## AUSSCHREIBEN.DE - Triflex
Datum: 30.06.23

### Titel 01 Triflex ProThan Detail - Detail Abdichtu

*Hinweis*
Triflex ProThan Detail®
Detail Abdichtungssystem mit Triflex ProThan Detail

Bauvorhaben: '...'
Architekt/ Bauherr: '...'
Vorbemerkungen:

Die Verarbeitung erfolgt mit Produkten der Firma
Triflex GmbH & Co. KG, Minden.

Die Einhaltung aller gültigen Richtlinien wird für die
jeweils empfohlenen Systemaufbauten mit Triflex-
Produkten berücksichtigt bzw. vorausgesetzt.

Die Abdichtung innerhalb des Systemaufbaus mit Triflex
ProThan Detail ist durch eine europäisch technische
Bewertung (ETA), ausgestellt durch das Deutsche
Institut für Bautechnik (DIBt), abgesichert und erfüllt
die Anforderungen der Bauproduktenrichtlinie der EU (CE
-Kennzeichnung) nach ETAG Nr. 005 in der jeweils
höchsten Nutzungskategorie.
Dieses Abdichtungssystem gilt u. a. als harte Bedachung
im Sinne der deutschen Landesbauordnungen.

Der Auftragnehmer hat vor Auftragserteilung
nachzuweisen, dass er für die Verarbeitung von Triflex-
Produkten geschult wurde. Andernfalls ist die
Einweisung durch einen Schulungsmeister am Objekt
sicherzustellen.

Die in der Ausarbeitung enthaltenen Massen sind auf der
Baustelle zu überprüfen.

Die Abrechnung erfolgt nach gemeinsamem Aufmaß des
Auftragnehmers mit dem Auftraggeber.

Die Abdichtung ist so auszuführen, dass bei
Arbeitsunterbrechung ein Eindringen von
Niederschlagswasser in den Dachaufbau verhindert wird.

Für die Schuttbeseitigung sind die Abfuhr- und
Deponiekosten in die Einzelpreise einzukalkulieren bzw.
gesondert auszuweisen.

Bedenken gegen die Vorleistungen anderer Unternehmer
sind dem Auftraggeber unverzüglich, möglichst schon vor
Beginn der Arbeiten, schriftlich mitzuteilen.

Dem Bieter wird empfohlen, vor Angebotsabgabe das
Objekt zu besichtigen.

Falls bei den Ausführungsarbeiten Änderungen oder
Sonderarbeiten erforderlich werden, die nicht erfasst
sind, sind diese im Einzelnen vor Ausführung anzuzeigen
und anschließend gesondert zu verrechnen.

Die Arbeiten verstehen sich, wenn nicht ausdrücklich
anders beschrieben, als fix und fertige Leistung,
einschließlich Lieferung aller erforderlichen
Materialien und Nebenleistungen.

Als Vertragsbestandteile gelten:
· Leistungsverzeichnis
· Systembeschreibung und Produktinformationen des
Herstellers
· Regeln für Abdichtungen (Flachdachrichtlinie) -
Zentralverband des Deutschen Dachdeckerhandwerks
· DIN 18202 - Toleranzen im Hochbau
· DIN 18531 - Abdichtung von Dächern sowie Balkonen,
Loggien und Laubengängen
· Baupolizeiliche Bestimmungen
· Unfallverhütungsvorschriften
· VOB Teil B
in den jeweils zum Zeitpunkt des Vertragsabschlusses
gültigen Fassungen.

Der Systemaufbau ist vom sachkundigen Planer nach
objektspezifischen Anforderungen anzupassen.
Detaillierte Ausschreibungstexte sind vom Planer
eigenverantwortlich zu erstellen. Mit der Übermittlung
dieses Leistungsverzeichnis-Entwurfs ist keine konkrete
Projektberatung verbunden. Die Textausarbeitung ist
eine unverbindliche Serviceleistung von Triflex.
Rechtsansprüche aus dieser Leistung sind
ausgeschlossen.

Stand: 06/2023

*Hinweis*
Das System Triflex ProThan Detail ist eine
Dachabdichtung mit einer Abdichtung nach DIN 18531 und
Flachdachrichtlinie zur Abdichtung von Details und
Anschlüssen auf Flachdächern. Das Abdichtungssystem auf
PUR-Harzbasis besteht aus einer Grundierung sowie einer
vliesarmierten Flüssigabdichtung.

System- und Produkteigenschaften:
· Vollflächig vliesarmiertes Detailabdichtungssystem
durchgehend auf Polyurethanharzbasis (PUR)
· Wasserdicht
· Nahtlos
· Kalt applizierbar
· Geruchsneutral
· Lösemittelfrei
· Tieftemperaturflexibel
· Diffusionsoffen
· Vollflächig haftend auf den verschiedensten
Untergründen
· Wurzelfest nach DIN EN 13948
· Verarbeitungsbedingungengemäß System- und
Produktbeschreibungen des Herstellers (z. B.
Anwendungstemperatur mind. 8 °C, Untergrundfeuchtigkeit
max. 6 Gew.-%, Oberflächentemperatur mind. 3 °C über
dem Taupunkt)
· Witterungsstabilisiert (UV, IR usw.)
· Mechanisch widerstandsfähig und verschleißfest
· Brandverhalten nach EN 13501-5: Klasse BROOF(t1),
BROOF(t4)
· Brandverhalten nach EN 13501-1: Klasse E
· Widerstandsfähig gegen Beanspruchung durch Feuer von
außen nach DIN 4102 / DIN EN 13501
· Harte Bedachung im Sinne der deutschen
Landesbauordnungen
· Europäische technische Bewertung mit CE-Kennzeichnung
in den jeweils höchsten Nutzungskategorien (W3, M und
S, P1 bis P4, S1 bis S4, TL4, TH4)
· Entspricht der DIN 18531 und Flachdachrichtlinie

**01.0001 Baustelleneinrichtung**
Baustelle einrichten und nach Abschluss der Arbeiten
räumen. Vorhalten von Maschinen, Geräten, Werkzeugen
und sonstigen Betriebsmitteln, die zur Durchführung der
Arbeiten erforderlich sind.
Die Baustelle wird besenrein hinterlassen.
Einheit: psch
- Zuordnung: 391
- Zuordnung: 0

**01.0002 Dachbahnen**
Eventuelle Beulen, Blasen, Falten und nicht
festsitzende Dachbahnen abstoßen. Unebenheiten sind zu
egalisieren. Dachfläche von Verunreinigungen säubern.
Anfallenden Schutt abtransportieren.
Einheit: m²
- Zuordnung: 369
- Zuordnung: 21

**01.0003 Kiesschüttung**
Vorhandene Kiesschüttung aufnehmen und entsorgen.
Einheit: m²
- Zuordnung: 369
- Zuordnung: 21

**01.0004 Blitzschutzanlage**
Vorhandene Blitzschutzanlage demontieren und ggf.
entsorgen. Neu- bzw. Remontage und Prüfung erfolgt nach
den gesetzlichen Bestimmungen durch eine Fachfirma.
Einheit: m
- Zuordnung: 446
- Zuordnung: 50

*Hinweis*
Siehe Triflex ProThan Detail Systembeschreibung,
Tabelle Untergrundvorbehandlung.

**01.0005 Grundreinigung**
Vorbereitung des Untergrundes durch Grundreinigung im
geeigneten Verfahren.
Verfahren: '....................................'
Einheit: m²
- Zuordnung: 369
- Zuordnung: 21

**01.0006 Triflex Reiniger**
Z. B. bei Edelstahl, Stahl und Zink.
Vorbereitung des Untergrundes durch Abreiben mit
Triflex Reiniger gemäß Systembeschreibung, Tabelle
Untergrundvorbehandlung.
Verbrauch Triflex Reiniger: mind. 0,20 l/m2
Einheit: m²
- Zuordnung: 363
- Zuordnung: 21

**01.0007 Schleifen**
Vorbereitung des Untergrundes gemäß Systembeschreibung,
Tabelle Untergrundvorbehandlung durch Schleifen mit
geeigneten Schleifgeräten inkl. Reinigung, Aufnahme,
Abtransport und ordnungsgemäßer Entsorgung von
anfallendem Bauschutt.
Einheit: m²
- Zuordnung: 369
- Zuordnung: 21

**01.0008 Fräsen**
Abtragen verunreinigter Oberflächen des Betons/Estrichs
mittels geeigneter Fräse ca. 5 mm tief, um einen haft-
und tragfähigen Untergrund zu erhalten inkl. Aufnahme,
Abtransport und ordnungsgemäßer Entsorgung des
Fräsgutes.
Einheit: m²
- Zuordnung: 369
- Zuordnung: 21

*Hinweis*
Siehe Triflex ProThan Detail Systembeschreibung,
Tabelle Untergrundvorbehandlung.

**01.0009 Grundierung Beton**
Z. B. bei Beton, Estrich, Holz, Leichtbeton,
Putz/Mauerwerk, kunststoffmodifiziertem Mörtel,
Wärmedämm-Verbundsystemen.
Grundieren mit Triflex Pox R 100 inkl. Absandung im
Überschuss mit Quarzsand, Körnung 0,2-0,6 mm.
Verbrauch Triflex Pox R 100: mind. 0,30 kg/m²
Verbrauch Quarzsand 0,2-0,6 mm: mind. 2,00 kg/m²
Ausführung nach den technischen Richtlinien des
Materialherstellers. Die Haftung zum Untergrund ist
immer objektbezogen zu prüfen.
Einheit: m²
- Zuordnung: 363
- Zuordnung: 21

**01.0010 Grundierung Glas**
Grundieren mit Triflex Glas Primer inkl. vorheriger
Reinigung der Fläche mit Triflex Glas Reiniger.
Verbrauch Triflex Glas Reiniger: mind. 0,05 l/m²
Verbrauch Triflex Glas Primer: ca. 0,05 l/m²
Ausführung nach den technischen Richtlinien des
Materialherstellers. Die Haftung zum Untergrund ist
immer objektbezogen zu prüfen.
Einheit: m²
- Zuordnung: 363
- Zuordnung: 21

**01.0011 Grundierung Metall**
Z. B. bei Edelstahl, Stahl und Zink.
Grundieren mit Triflex Metal Primer inkl. vorheriger
Reinigung der Fläche mit Triflex Reiniger.
Verbrauch Triflex Reiniger: mind. 0,20 l/m²
Verbrauch Triflex Metal Primer: ca. 0,08 l/m²
Ausführung nach den technischen Richtlinien des
Materialherstellers. Die Haftung zum Untergrund ist
immer objektbezogen zu prüfen.
Einheit: m²
- Zuordnung: 363
- Zuordnung: 21

*Hinweis*
Herstellung von Detailabdichtungen mit Triflex ProThan
Detail inkl. Triflex Spezialvlies.
Das Abdichtungssystem Triflex ProThan Detail besitzt
eine ETA-Bewertung (ETA Nr. 10/0254) mit CE-
Kennzeichnung in den jeweils höchsten
Nutzungskategorien W3, M und S, P1 bis P4, S1 bis S4,
TL4, TH4, BROOF(t1), BROOF(t4).
· Brandverhalten: Klasse E nach DIN EN 13501-1
· Triflex ProThan Detail entspricht der DIN 18531 und
der Fachregel für Abdichtungen des ZVDH
(Flachdachrichtlinie)
· Nachweis der Wurzelfestigkeit nach DIN EN 13948 und
Widerstand gegenüber Hagelschlag nach DIN EN 13583 für
harte und flexible Untergründe

**01.0012 Wandanschluss**
Abdichten des Wandanschlusses mit Triflex ProThan
Detail inkl. Triflex Spezialvlies.
Triflex Spezialvlies Zuschnittbreite: '.........' cm
Verbrauch Triflex ProThan Detail: mind. 3,00 kg/m²
Ausführung nach den technischen Richtlinien des
Materialherstellers.
(Siehe Triflex Systemzeichnung ProThan Detail-3501)
Eigenschaften der Detailabdichtung Triflex ProThan
Detail siehe Pos. "ETA-Bewertung".
Einheit: m
- Zuordnung: 363
- Zuordnung: 21

**01.0013 Gully**
Abdichten des Entwässerungseinlaufs mit Triflex ProThan
Detail inkl. Triflex Spezialvlies.
Triflex Spezialvlies Zuschnittbreite: '.........' cm,

d = '.........' cm
Verbrauch Triflex ProThan Detail: mind. 3,00 kg/m²
Ausführung nach den technischen Richtlinien des
Materialherstellers.
(Siehe Triflex Systemzeichnung ProThan Detail-3505)
Eigenschaften der Detailabdichtung Triflex ProThan
Detail siehe Pos. "ETA-Bewertung".
Einheit: Stk
- Zuordnung: 363
- Zuordnung: 21

**01.0014 Durchdringung**
Abdichten der Durchdringung mit Triflex ProThan Detail
inkl. Triflex Spezialvlies.
Triflex Spezialvlies Zuschnittbreite: '.........' cm,

d = '.........' cm
Verbrauch Triflex ProThan Detail: mind. 3,00 kg/m²
Ausführung nach den technischen Richtlinien des
Materialherstellers.
(Siehe Triflex Systemzeichnung ProThan Detail-3502)
Eigenschaften der Detailabdichtung Triflex ProThan
Detail siehe Pos. "ETA-Bewertung".
Einheit: Stk
- Zuordnung: 363
- Zuordnung: 21

**01.0015 Randabschluss mit vorgehängter Rinne**
Abdichten des Randabschlusses mit Triflex ProThan
Detail inkl. Triflex Spezialvlies.
Triflex Spezialvlies Zuschnittbreite: '.........' cm
Verbrauch Triflex ProThan Detail: mind. 3,00 kg/m²
Ausführung nach den technischen Richtlinien des
Materialherstellers.
(Siehe Triflex Systemzeichnung ProThan Detail-3506)
Eigenschaften der Detailabdichtung Triflex ProThan
Detail siehe Pos. "ETA-Bewertung".
Einheit: m
- Zuordnung: 363
- Zuordnung: 21

**01.0016 Randabschluss Attika**
Abdichten des Randabschlusses mit Triflex ProThan
Detail inkl. Triflex Spezialvlies.
Triflex Spezialvlies Zuschnittbreite: '.........' cm
Verbrauch Triflex ProThan Detail: mind. 3,00 kg/m²
Ausführung nach den technischen Richtlinien des
Materialherstellers.
(Siehe Triflex Systemzeichnung ProThan Detail-3504)
Eigenschaften der Detailabdichtung Triflex ProThan
Detail siehe Pos. "ETA-Bewertung".
Einheit: m
- Zuordnung: 363
- Zuordnung: 21

**01.0017 Lichtkuppel**
Abdichten der Lichtkuppel mit Triflex ProThan Detail
inkl. Triflex Spezialvlies.
Triflex Spezialvlies Zuschnittbreite: '.........' cm,

d = '.........' cm
Verbrauch Triflex ProThan Detail: mind. 3,00 kg/m²
Ausführung nach den technischen Richtlinien des
Materialherstellers.
(Siehe Triflex Systemzeichnung ProThan Detail-3503)
Eigenschaften der Detailabdichtung Triflex ProThan
Detail siehe Pos. "ETA-Bewertung".
Einheit: Stk
- Zuordnung: 363
- Zuordnung: 21

*Hinweis*
Herstellung von Fugenabdichtungen mit Triflex ProThan
Detail inkl. Triflex Spezialvlies.
Das Abdichtungssystem Triflex ProThan Detail besitzt
eine ETA-Bewertung (ETA Nr. 10/0254) mit CE-
Kennzeichnung in den jeweils höchsten
Nutzungskategorien W3, M und S, P1 bis P4, S1 bis S4,
TL4, TH4, BROOF(t1), BROOF(t4).
· Brandverhalten: Klasse E nach DIN EN 13501-1
· Triflex ProThan Detail entspricht der DIN 18531 und
der Fachregel für Abdichtungen des ZVDH
(Flachdachrichtlinie)
· Nachweis der Wurzelfestigkeit nach DIN EN 13948 und
Widerstand gegenüber Hagelschlag nach DIN EN 13583 für
harte und flexible Untergründe

**01.0018 Bewegungsfuge**
Abdichten der Bewegungsfuge mit Triflex ProThan Detail
inkl. Triflex Spezialvlies.
Triflex Spezialvlies Zuschnittbreite: '.........' cm,

Rundschnur d = '.........' cm
Verbrauch Triflex ProThan Detail: mind. 3,00 kg/m²
Ausführung nach den technischen Richtlinien des
Materialherstellers.
(Siehe Triflex Systemzeichnung ProThan Detail-3507)
Eigenschaften der Fugenabdichtung Triflex ProThan
Detail siehe Pos. "ETA-Bewertung".
Einheit: m
- Zuordnung: 363
- Zuordnung: 21

**01.0019 Stundenlohnarbeit eines Vorarbeiters**
Stundenlohnarbeit eines Vorarbeiters für nicht
aufgeführte Arbeiten, jedoch zum Nachweis und nur auf
Anordnung der Bauleitung oder Bauherrn.
Einheit: h
- Zuordnung: 363
- Zuordnung: 91

**01.0020 Stundenlohnarbeit eines Facharbeiters**
Stundenlohnarbeit eines Facharbeiters für nicht
aufgeführte Arbeiten, jedoch zum Nachweis und nur auf
Anordnung der Bauleitung oder Bauherrn.
Einheit: h
- Zuordnung: 363
- Zuordnung: 91

**01.0021 Stundenlohnarbeit eines Helfers**
Stundenlohnarbeit eines Helfers für nicht aufgeführte
Arbeiten, jedoch zum Nachweis und nur auf Anordnung der
Bauleitung oder Bauherrn.
Einheit: h
- Zuordnung: 363
- Zuordnung: 91

**01.0022 Materialverbrauch auf Nachweis**
Materialverbrauch für unvorhersehbare, aber für die
Durchführung der Leistung notwendigen zusätzlichen
Arbeiten, die nicht im Leistungsverzeichnis erfasst
sind.
Die Abrechnung erfolgt nach Aufwand auf Einzelnachweis.
Einheit: kg
- Zuordnung: 363
- Zuordnung: 21

**01.0023 Entsorgung**
Entsorgung aller Abfälle und Sondermüllstoffe
entsprechend den derzeit gültigen Gesetzen und
Durchführungsverordnungen.
Einheit: psch
- Zuordnung: 396
- Zuordnung: 87
